# Calha de drenagem com lâmina de poliolefinas com união termoselada, para locais húmidos, sistema DryWalk "REVESTECH"

- Propriedade do ficheiro: CYPE Ingenieros S.A.
- Formato: FIEBDC-3/2016
- Programa: Gerador de preços para construção civil. CYPE Ingenieros, S.A.
- Data: 21/10/2021
- Moeda: EUR
- Custos indirectos: 3 %
- IVA: 23 %

## N Isolamentos e impermeabilizações

### NI Impermeabilizações

#### NIH Locais húmidos

**NIH207** Ud Calha de drenagem com lâmina de poliolefinas com união termoselada, para locais húmidos, sistema DryWalk "REVESTECH".
Calha de drenagem com lâmina de poliolefinas com união termoselada, para locais húmidos, sistema DryWalk "REVESTECH", de 110 mm de altura e 3000 mm de comprimento, fixada à superfície suporte com cimento cola melhorado, C2 TE S1, segundo NP EN 12004, deformável, com deslizamento reduzido e tempo de colocação ampliado, cor cinzento. Inclusive peças especiais e elementos de fixação.
Inclui: Limpeza e preparação da superfície suporte. Montagem e fixação.
Critério de medição de projecto: Número de unidades previstas, segundo documentação gráfica de Projecto.
Critério de medição de obra: Medir-se-á o número de unidades realmente executadas segundo especificações de Projecto.
Critérios considerados na determinação do preço da unidade de obra: O preço não inclui a impermeabilização nem o revestimento.

| Código | Un | Descrição | Rendimento | Preço | Importância |
|---|---|---|---|---|---|
| mt09mcm060a | kg | Cimento cola melhorado, C2 TE S1, segundo NP EN 12004, deformável, com deslizamento reduzido e tempo de colocação ampliado, cor cinzento, à base de cimento, inertes de granulometria fina, resinas sintéticas e aditivos especiais, com propriedades tixotrópicas e de endurecimento sem retracção. (material) | 1.35 | 0.95 | 1.283 |
| mt15rev350e | Ud | Calha de drenagem de ABS com pendente no seu interior, DryWalk 110 B-Medio "REVESTECH", de 110 mm de altura e 1500 mm de comprimento, com suporte para revestimento de aço inoxidável, lâmina impermeabilizante flexível tipo EVAC Dry50, de 200 mm de largura, com união termoselada às abas da calha de drenagem e kit de fixação. (material) | 1 | 368 | 368.000 |
| mt15rev350f | Ud | Calha de drenagem de ABS com pendente no seu interior, DryWalk 110 C-Bajo "REVESTECH", de 110 mm de altura e 1500 mm de comprimento, com suporte para revestimento de aço inoxidável, lâmina impermeabilizante flexível tipo EVAC Dry50, de 200 mm de largura, com união termoselada às abas da calha de drenagem e kit de fixação. (material) | 1 | 368 | 368.000 |
| mt15rev352b | Ud | Peça para remate de ABS para calha de drenagem, DryWalk 110 Cierre "REVESTECH", de 110 mm de altura, com lâmina impermeabilizante flexível tipo EVAC Dry50, de 200 mm de largura, com união termoselada à aba da peça para remate e kit de fixação. (material) | 1 | 44.5 | 44.500 |
| mt15rev353f | Ud | Peça terminal de ABS para calha de drenagem, DryWalk 110 Terminal C-Bajo "REVESTECH", de 110 mm de altura, com lâmina impermeabilizante flexível tipo EVAC Dry50, de 200 mm de largura, com união termoselada à aba da peça terminal e kit de fixação. (material) | 1 | 44.5 | 44.500 |
| mo029 | h | Oficial de 1ª aplicador de lâminas impermeabilizantes. (mão de obra) | 0.348 | 19.19 | 6.678 |
| mo067 | h | Ajudante de aplicador de lâminas impermeabilizantes. (mão de obra) | 0.348 | 18.74 | 6.522 |
| % | % | Custos directos complementares | 2 % | 839.483 | 16.790 |
|  |  | Custos directos |  |  | 856.273 |

Resíduos:
- colocação: mt09mcm060a; factor de resíduo 0.069666

## Recursos

**mt09mcm060a** kg Cimento cola melhorado
Dados técnicos: Custo energético 4.046 MJ; Emissão de CO2 0.392 kg; Código LER 17 09 04; Massa do elemento 1 kg; Volume 0.000667 m3
Resíduos:
- embalagem: re170203 Plástico. (componente de resíduo); rendimento 0.003 kg; Código LER 17 02 03; Massa do elemento 1 kg; Volume 0.001667 m3
