# Sistema multifunção Acu200 "REVESTECH"

- Propriedade do ficheiro: CYPE INGENIEROS, S.A.
- Formato: FIEBDC-3/2002
- Moeda: EUR
- Custos indirectos: 3.00 %
- IVA: 23.00 %

## N Isolamentos e impermeabilizações

### NA Isolamentos térmicos

#### NAN Pavimentos cerâmicos e de pedra natural

**NAN020** m² Sistema multifunção Acu200 "REVESTECH", para dessolidarização, isolamento sonoro a sons de percussão e compensação da pressão do vapor de água do suporte, sobre o que se coloca directamente, através do sistema de camada fina, um pavimento cerâmico ou de pedra natural, interior ou exterior (não incluído neste preço).
Fornecimento e colocação de sistema multifunção Acu200 "REVESTECH", formado por geomembrana, Acu Dry200 "REVESTECH", de 2,2 mm de espessura e 1,1 kg/m² de peso, fornecida em rolos, formada por 4 camadas diferentes, que cumprem a função de dessolidarização, impermeabilização, isolamento acústico a sons de percussão e compensação da pressão de vapor de água do suporte, permitindo a colocação directa sobre ela do pavimento, através de sistema de camada fina, quer no interior como no exterior, preparado para receber directamente o pavimento cerâmico ou de pedra natural (não incluído neste preço); fixado ao suporte com cimento cola melhorado C2-E espalhado com palustra dentada. Incluindo p/p de preparação da superfície suporte, cortes, complementos de reforço em tratamento de pontos singulares através da utilização de peças especiais "REVESTECH" para o tratamento de ângulos internos Dry80 Cornerin, ângulos externos Dry80 Cornerout, encontros com paramentos com banda perimetral autocolante de espuma de polietileno Acuband, vedação de juntas com massa Seal Plus "REVESTECH" e cobrimento das uniões com fita autocolante Cintex 50.
Inclui: Corte e preparação da geomembrana. Execução de reforços em pontos singulares. Espalhamento do cimento cola sobre a superfície suporte. Colocação da geomembrana. Tratamento de ligações. Vedação de juntas.
Critério de medição de projecto: Superfície medida segundo documentação gráfica de Projecto.
Critério de medição de obra: Medir-se-á a superfície realmente executada segundo especificações de Projecto.

| Código | Un | Descrição | Rendimento | Preço | Importância |
|---|---|---|---|---|---|
| mt09mcr250a | kg | Cimento cola melhorado, C2 E, com tempo de colocação ampliado, segundo NP EN 12004, para a fixação de geomembranas, composto por cimentos especiais, inertes seleccionados e resinas sintéticas. (material) | 6.000 | 0.70 | 4.20 |
| mt15rev130d | m² | Geomembrana, Acu Dry200 "REVESTECH", de 2,2 mm de espessura e 1,1 kg/m² de peso, fornecida em rolos, formada por 4 camadas diferentes, que cumprem a função de dessolidarização, impermeabilização, isolamento acústico a sons de percussão e compensação da pressão de vapor de água do suporte, permitindo a colocação directa sobre ela do pavimento, através de sistema de camada fina, quer no interior como no exterior. (material) | 1.050 | 15.44 | 16.21 |
| mt15rev055d | Ud | Complemento para reforço de pontos singulares em tratamentos impermeabilizantes através de peças para o remate de ângulos internos, Dry80 Cornerin "REVESTECH". (material) | 0.050 | 8.37 | 0.42 |
| mt15rev056d | Ud | Complemento para reforço de pontos singulares em tratamentos impermeabilizantes através de peças para o remate de ângulos externos, Dry80 Cornerout "REVESTECH". (material) | 0.050 | 8.99 | 0.45 |
| mt15rev150d | m | Banda perimetral autocolante de espuma de polietileno, Acuband "REVESTECH", de 48 mm de largura, fornecida em rolos de 25 m de comprimento. (material) | 0.100 | 1.55 | 0.16 |
| mt15rev160d | m | Fita autocolante de geotêxtil, Cintex 50 "REVESTECH", de 5 cm de largura, fornecida em rolos de 50 m de comprimento. (material) | 0.100 | 0.80 | 0.08 |
| mt15rev170b | kg | Adesivo, Seal Plus "REVESTECH", cor castanho, para a vedação de juntas. (material) | 0.050 | 20.70 | 1.04 |
| mo011 | h | Oficial de 1ª montador. (mão de obra) | 0.152 | 17.41 | 2.65 |
| mo080 | h | Ajudante de montador. (mão de obra) | 0.152 | 16.45 | 2.50 |
| % | % | Custos directos complementares | 2 % | 27.71 | 0.55 |
|  |  | Custos directos |  |  | 28.26 |
