# Impermeabilização de coberturas inclinadas, com lâminas de poliolefinas

- Propriedade do ficheiro: CYPE INGENIEROS, S.A.
- Formato: FIEBDC-3/2002
- Moeda: EUR
- Custos indirectos: 3.00 %
- IVA: 23.00 %

## N Isolamentos e impermeabilizações

### NI Impermeabilizações

#### NIN Coberturas inclinadas

**NIN011** m² Impermeabilização de coberturas inclinadas, com lâminas de poliolefinas.
Impermeabilização de coberturas inclinadas, com uma pendente média de 5%, com lâmina impermeabilizante, flexível e difusora de vapor de água, Air 135 "REVESTECH", composta por uma folha de poliolefina, com ambas as faces revestidas de véu fibroso, de 0,45 mm de espessura e 135 g/m², fornecida em rolos de 1,5 m de largura e 50 m de comprimento, tipo monocamada, totalmente colada ao suporte com cimento cola melhorado, deformável e tixotrópico, C2 TE S1.
Inclui: Aplicação do cimento cola. Colocação da geomembrana. Resolução dos pontos singulares.
Critério de medição de projecto: Superfície da vertente medida em verdadeira magnitude, segundo documentação gráfica de Projecto.
Critério de medição de obra: Medir-se-á, em verdadeira magnitude, a superfície realmente executada segundo especificações de Projecto.

| Código | Un | Descrição | Rendimento | Preço | Importância |
|---|---|---|---|---|---|
| mt09mcm060a | kg | Cimento cola melhorado, C2 TE S1, segundo NP EN 12004, deformável, com deslizamento reduzido e tempo de colocação ampliado, cor cinzento, à base de cimento, inertes de granulometria fina, resinas sintéticas e aditivos especiais, com propriedades tixotrópicas e de endurecimento sem retracção. (material) | 2.000 | 1.06 | 2.12 |
| mt15rev100i | m² | Lâmina impermeabilizante, flexível e difusora de vapor de água, Air 135 "REVESTECH", composta por uma folha de poliolefina, com ambas as faces revestidas de véu fibroso, de 0,45 mm de espessura e 135 g/m², fornecida em rolos de 1,5 m de largura e 50 m de comprimento, segundo EN 13956. (material) | 1.100 | 2.68 | 2.95 |
| mo029 | h | Oficial de 1ª aplicador de lâminas impermeabilizantes. (mão de obra) | 0.100 | 20.78 | 2.08 |
| mo067 | h | Ajudante de aplicador de lâminas impermeabilizantes. (mão de obra) | 0.100 | 20.28 | 2.03 |
| % | % | Custos directos complementares | 2 % | 9.18 | 0.18 |
|  |  | Custos directos |  |  | 9.36 |
