# Encontro de cobertura plana acessível, não ventilada com calha de drenagem com lâmina de poliolefinas com união termoselada. Impermeabilização com lâminas de poliolefinas

- Propriedade do ficheiro: CYPE INGENIEROS, S.A.
- Formato: FIEBDC-3/2002
- Moeda: EUR
- Custos indirectos: 3.00 %
- IVA: 23.00 %

## Q Coberturas

### QA Planas acessíveis, não ventiladas

#### QAF Pontos singulares

**QAF037** Ud Encontro de cobertura plana acessível, não ventilada com calha de drenagem com lâmina de poliolefinas com união termoselada. Impermeabilização com lâminas de poliolefinas.
Encontro de cobertura plana acessível, não ventilada, com pavimento fixo, tipo convencional com calha de drenagem com lâmina de poliolefinas com união termoselada, de saída horizontal, sistema DryWalk "REVESTECH", de 110 mm de altura e 3000 mm de comprimento, fixada à superfície suporte com cimento cola melhorado, C2 TE S1, segundo NP EN 12004, deformável, com deslizamento reduzido e tempo de colocação ampliado, cor cinzento, preparada para receber a impermeabilização. Inclusive peças especiais e elementos de fixação.
Inclui: Limpeza e preparação da superfície suporte. Montagem e fixação.
Critério de medição de projecto: Número de unidades previstas, segundo documentação gráfica de Projecto.
Critério de medição de obra: Medir-se-á o número de unidades realmente executadas segundo especificações de Projecto.
Critérios considerados na determinação do preço da unidade de obra: O preço não inclui a impermeabilização.

| Código | Un | Descrição | Rendimento | Preço | Importância |
|---|---|---|---|---|---|
| mt09mcm060a | kg | Cimento cola melhorado, C2 TE S1, segundo NP EN 12004, deformável, com deslizamento reduzido e tempo de colocação ampliado, cor cinzento, à base de cimento, inertes de granulometria fina, resinas sintéticas e aditivos especiais, com propriedades tixotrópicas e de endurecimento sem retracção. (material) | 1.350 | 0.95 | 1.28 |
| mt15rev350e | Ud | Calha de drenagem de ABS com pendente no seu interior, DryWalk 110 B-Medio "REVESTECH", de 110 mm de altura e 1500 mm de comprimento, com suporte para revestimento de aço inoxidável, lâmina impermeabilizante flexível tipo EVAC Dry50, de 200 mm de largura, com união termoselada às abas da calha de drenagem e kit de fixação. (material) | 1.000 | 368.00 | 368.00 |
| mt15rev350f | Ud | Calha de drenagem de ABS com pendente no seu interior, DryWalk 110 C-Bajo "REVESTECH", de 110 mm de altura e 1500 mm de comprimento, com suporte para revestimento de aço inoxidável, lâmina impermeabilizante flexível tipo EVAC Dry50, de 200 mm de largura, com união termoselada às abas da calha de drenagem e kit de fixação. (material) | 1.000 | 368.00 | 368.00 |
| mt15rev352b | Ud | Peça para remate de ABS para calha de drenagem, DryWalk 110 Cierre "REVESTECH", de 110 mm de altura, com lâmina impermeabilizante flexível tipo EVAC Dry50, de 200 mm de largura, com união termoselada à aba da peça para remate e kit de fixação. (material) | 1.000 | 44.50 | 44.50 |
| mt15rev353f | Ud | Peça terminal de ABS para calha de drenagem, DryWalk 110 Terminal C-Bajo "REVESTECH", de 110 mm de altura, com lâmina impermeabilizante flexível tipo EVAC Dry50, de 200 mm de largura, com união termoselada à aba da peça terminal e kit de fixação. (material) | 1.000 | 44.50 | 44.50 |
| mo029 | h | Oficial de 1ª aplicador de lâminas impermeabilizantes. (mão de obra) | 0.280 | 19.19 | 5.37 |
| mo067 | h | Ajudante de aplicador de lâminas impermeabilizantes. (mão de obra) | 0.280 | 18.74 | 5.25 |
| mo008 | h | Oficial de 1ª canalizador. (mão de obra) | 0.320 | 19.73 | 6.31 |
| % | % | Custos directos complementares | 2 % | 843.21 | 16.86 |
|  |  | Custos directos |  |  | 860.07 |
