# Drenagem de pavimentos com lâminas drenantes

- Propriedade do ficheiro: CYPE Ingenieros S.A.
- Formato: FIEBDC-3/2016
- Programa: Gerador de preços para construção civil. CYPE Ingenieros, S.A.
- Data: 02/12/2022
- Moeda: EUR
- Custos indirectos: 3 %
- IVA: 23 %

## N Isolamentos e impermeabilizações

### ND Drenagens

#### NDN Pavimentos

**NDN010** m² Drenagem de pavimentos com lâminas drenantes.
Drenagem de pavimentos com lâmina drenante de estrutura nodular de polietileno de alta densidade (PEAD/HDPE), Drain "REVESTECH", com nódulos de 10 mm de altura, revestida de geotêxtil não tecido de polipropileno numa das suas faces, fixada à impermeabilização com cimento cola melhorado, C2 TE S1, segundo NP EN 12004, deformável, com deslizamento reduzido e tempo de colocação ampliado, cor cinzento, espalhado com palustra dentada.
Inclui: Corte e preparação das lâminas drenantes. Espalhamento do cimento cola sobre a superfície suporte. Colocação das lâminas drenantes.
Critério de medição de projecto: Superfície medida segundo documentação gráfica de Projecto.
Critério de medição de obra: Medir-se-á a superfície realmente executada segundo especificações de Projecto.

| Código | Un | Descrição | Rendimento | Preço | Importância |
|---|---|---|---|---|---|
| mt09mcm060a | kg | Cimento cola melhorado, C2 TE S1, segundo NP EN 12004, deformável, com deslizamento reduzido e tempo de colocação ampliado, cor cinzento, à base de cimento, inertes de granulometria fina, resinas sintéticas e aditivos especiais, com propriedades tixotrópicas e de endurecimento sem retracção. (material) | 2 | 1.06 | 2.120 |
| mt15rev090d | m² | Lâmina drenante de estrutura nodular de polietileno de alta densidade (PEAD/HDPE), Drain "REVESTECH", com nódulos de 10 mm de altura, revestida de geotêxtil não tecido de polipropileno numa das suas faces, capacidade de drenagem 3,5 l/(s·m) e massa nominal 0,74 kg/m², fornecida em rolos de 0,96 m de largura e 12,5 m de comprimento. (material) | 1.05 | 14.79 | 15.530 |
| mo029 | h | Oficial de 1ª aplicador de lâminas impermeabilizantes. (mão de obra) | 0.1 | 20.78 | 2.078 |
| mo067 | h | Ajudante de aplicador de lâminas impermeabilizantes. (mão de obra) | 0.1 | 20.28 | 2.028 |
| % | % | Custos directos complementares | 2 % | 21.756 | 0.435 |
|  |  | Custos directos |  |  | 22.191 |

Resíduos:
- colocação: mt09mcm060a; factor de resíduo 0.068961
- colocação: mt15rev090d; factor de resíduo 0.035

## Recursos

**mt09mcm060a** kg Cimento cola melhorado
Dados técnicos: Custo energético 4.091 MJ; Emissão de CO2 0.394 kg; Código LER 17 09 04; Massa do elemento 1 kg; Volume 0.000667 m3
Resíduos:
- embalagem: re170203 Plástico. (componente de resíduo); rendimento 0.003 kg; Código LER 17 02 03; Massa do elemento 1 kg; Volume 0.001667 m3

**mt15rev090d** m² Lâmina drenante de estrutura nodular de polietileno de alta densidade (PEAD/HDPE)
Dados técnicos: Custo energético 78.473 MJ; Emissão de CO2 3.896 kg; Código LER 17 02 03; Massa do elemento 0.74 kg; Volume 0.001233 m3
Resíduos:
- embalagem: re170203 Plástico; rendimento 0.07 kg
