# Cobertura plana acessível

- Propriedade do ficheiro: CYPE Ingenieros S.A.
- Formato: FIEBDC-3/2016
- Programa: Gerador de preços para construção civil. CYPE Ingenieros, S.A.
- Data: 22/07/2021
- Moeda: EUR
- Custos indirectos: 3 %
- IVA: 23 %

## Q Coberturas

### QA Planas

#### QAB Acessíveis não ventiladas

**QAB021** m² Cobertura plana acessível, não ventilada, com pavimento flutuante sobre suportes, tipo convencional, pendente de 1% a 5%, para tráfego pedonal privado. FORMAÇÃO DE PENDENTES: com guias de rincões, laroz e juntas com mestras de tijolo cerâmico furado duplo e camada de argila expandida, descarregada a seco e consolidada na superfície com leitada de cimento, proporcionando uma resistência à compressão de 1 MPa e com uma condutibilidade térmica de 0,087 W/(m°C), com espessura média de 10 cm; com camada de regularização de argamassa de cimento, confeccionada em obra, dosificação 1:6 de 4 cm de espessura, acabamento afagado; ISOLAMENTO TÉRMICO: painel rígido de poliestireno extrudido, de superfície lisa e bordo lateral a meia madeira, de 50 mm de espessura, resistência à compressão >= 300 kPa; CAMADA SEPARADORA SOB CAMADA DE REFORÇO: geotêxtil não tecido composto por fibras de poliéster entrelaçadas, (150 g/m²); CAMADA DE REFORÇO: argamassa de cimento CEM II/B-L 32,5 N tipo M-10 de 4 cm de espessura; IMPERMEABILIZAÇÃO: tipo monocamada, colada, formada por uma lâmina impermeabilizante flexível tipo EVAC, Dry80 30 "REVESTECH", composta por uma folha dupla de poliolefina termoplástica com acetato de vinil etileno, com ambas as faces revestidas de fibras de poliéster não tecidas, de 0,8 mm de espessura e 625 g/m², fixada ao suporte em toda a sua superfície através de cimento cola melhorado, deformável e tixotrópico C2 TE S1, e sobreposições fixadas com cola Seal Plus "REVESTECH"; CAMADA SEPARADORA SOB PROTECÇÃO: geotêxtil de polipropileno-polietileno, (125 g/m²); CAMADA DE PROTECÇÃO: pavimento flutuante de ladrilhos de cimento de 40x40 cm, apoiados sobre suportes reguláveis em altura, de 30 a 50 mm.
Cobertura plana acessível, não ventilada, com pavimento flutuante sobre suportes, tipo convencional, pendente de 1% a 5%, para tráfego pedonal privado. FORMAÇÃO DE PENDENTES: com guias de rincões, laroz e juntas com mestras de tijolo cerâmico furado duplo e camada de argila expandida, descarregada a seco e consolidada na superfície com leitada de cimento, proporcionando uma resistência à compressão de 1 MPa e com uma condutibilidade térmica de 0,087 W/(m°C), com espessura média de 10 cm; com camada de regularização de argamassa de cimento, confeccionada em obra, dosificação 1:6 de 4 cm de espessura, acabamento afagado; ISOLAMENTO TÉRMICO: painel rígido de poliestireno extrudido, de superfície lisa e bordo lateral a meia madeira, de 50 mm de espessura, resistência à compressão >= 300 kPa; CAMADA SEPARADORA SOB CAMADA DE REFORÇO: geotêxtil não tecido composto por fibras de poliéster entrelaçadas, (150 g/m²); CAMADA DE REFORÇO: argamassa de cimento CEM II/B-L 32,5 N tipo M-10 de 4 cm de espessura; IMPERMEABILIZAÇÃO: tipo monocamada, colada, formada por uma lâmina impermeabilizante flexível tipo EVAC, Dry80 30 "REVESTECH", composta por uma folha dupla de poliolefina termoplástica com acetato de vinil etileno, com ambas as faces revestidas de fibras de poliéster não tecidas, de 0,8 mm de espessura e 625 g/m², fixada ao suporte em toda a sua superfície através de cimento cola melhorado, deformável e tixotrópico C2 TE S1, e sobreposições fixadas com cola Seal Plus "REVESTECH"; CAMADA SEPARADORA SOB PROTECÇÃO: geotêxtil de polipropileno-polietileno, (125 g/m²); CAMADA DE PROTECÇÃO: pavimento flutuante de ladrilhos de cimento de 40x40 cm, apoiados sobre suportes reguláveis em altura, de 30 a 50 mm.
Inclui: Marcação dos pontos singulares. Marcação das pendentes e traçado de rincões, larozes e juntas. Formação de pendentes com guias de rincões, laroz e juntas com mestras de tijolo. Enchimento de juntas com poliestireno expandido. Descarga a seco da argila expandida até alcançar o nível das mestras, e consolidação com leitada de cimento. Descarga, espalhamento e nivelamento da argamassa de regularização. Revisão da superfície base na qual se realiza a fixação do isolamento de acordo com as exigências da técnica a utilizar. Corte, ajuste e colocação do isolamento. Colocação da camada separadora sob camada de reforço. Execução da base de argamassa. Limpeza e preparação da superfície. Aplicação do cimento cola. Colocação da impermeabilização. Colocação da camada separadora sob protecção. Marcação da disposição do pavimento. Colocação dos suportes e regulação da sua altura. Colocação dos ladrilhos com junta aberta.
Critério de medição de projecto: Superfície medida em projecção horizontal, segundo documentação gráfica de Projecto, desde as faces interiores dos parapeitos ou muretes perimetrais que a limitam.
Critério de medição de obra: Medir-se-á, em projecção horizontal, a superfície realmente executada segundo especificações de Projecto, desde as faces interiores dos parapeitos ou muretes perimetrais que a limitam.
Critérios considerados na determinação do preço da unidade de obra: O preço não inclui a execução e a vedação das juntas nem a execução de remates nos encontros com paramentos e drenagens.

| Código | Un | Descrição | Rendimento | Preço | Importância |
|---|---|---|---|---|---|
| mt04lpt010c | Ud | Tijolo cerâmico furado duplo, para revestir, 30x20x9 cm, para utilização em alvenaria protegida (peça P), densidade 746 kg/m³, segundo NP EN 771-1. (material) | 3 | 0.17 | 0.510 |
| mt01arl030aa | m³ | Argila expandida, fornecida em sacos, segundo NP EN 13055-1. (material) | 0.1 | 135.87 | 13.587 |
| mt09lec020b | m³ | Leitada de cimento 1/3 CEM II/B-L 32,5 N. (material) | 0.01 | 105.1 | 1.051 |
| mt16pea020b | m² | Painel rígido de poliestireno expandido, segundo NP EN 13163, bordo lateral recto, de 20 mm de espessura, resistência térmica 0,55 m²°C/W, condutibilidade térmica 0,036 W/(m°C), para junta de dilatação. (material) | 0.01 | 1.34 | 0.013 |
| mt08aaa010a | m³ | Água. (material) | 0.008 | 1.5 | 0.012 |
| mt01arg005a | t | Areia de pedreira, para argamassa preparada em obra. (material) | 0.065 | 18 | 1.170 |
| mt08cem011a | kg | Cimento Portland CEM II/B-L 32,5 R, cor cinzento, em sacos, segundo NP EN 197-1. (material) | 10 | 0.1 | 1.000 |
| mt16pxa010ab | m² | Painel rígido de poliestireno extrudido, segundo EN 13164, de superfície lisa e bordo lateral a meia madeira, de 50 mm de espessura, resistência à compressão >= 300 kPa, resistência térmica 1,5 m²°C/W, condutibilidade térmica 0,033 W/(m°C), Euroclasse E de reacção ao fogo segundo NP EN 13501-1, com código de designação XPS-EN 13164-T1-CS(10/Y)300-DS(70,90)-DLT(2)5-CC(2/1,5/50)125-WL(T)0,7-WD(V)3-FTCD1. (material) | 1.05 | 4.39 | 4.610 |
| mt14gsa020bc | m² | Geotêxtil não tecido composto por fibras de poliéster entrelaçadas, com uma resistência à tracção longitudinal de 1,88 kN/m, uma resistência à tracção transversal de 1,49 kN/m, uma abertura de cone ao ensaio de perfuração dinâmica segundo NP EN ISO 13433 inferior a 40 mm, resistência CBR ao punçoamento 0,3 kN e uma massa superficial de 150 g/m², segundo EN 13252. (material) | 1.05 | 0.52 | 0.546 |
| mt09mor010e | m³ | Argamassa de cimento CEM II/B-L 32,5 N tipo M-10, confeccionada em obra com 320 kg/m³ de cimento e uma proporção em volume 1/4. (material) | 0.04 | 133.3 | 5.332 |
| mt09mcm060a | kg | Cimento cola melhorado, C2 TE S1, segundo NP EN 12004, deformável, com deslizamento reduzido e tempo de colocação ampliado, cor cinzento, à base de cimento, inertes de granulometria fina, resinas sintéticas e aditivos especiais, com propriedades tixotrópicas e de endurecimento sem retracção. (material) | 4 | 0.95 | 3.800 |
| mt15rev010F | m² | Lâmina impermeabilizante flexível tipo EVAC, Dry80 30 "REVESTECH", composta por uma folha dupla de poliolefina termoplástica com acetato de vinil etileno, com ambas as faces revestidas de fibras de poliéster não tecidas, de 0,8 mm de espessura e 625 g/m², fornecida em rolos de 1,5 m de largura e 30 m de comprimento, segundo EN 13956. (material) | 1.1 | 12.9 | 14.190 |
| mt15rev170c | kg | Adesivo à base de poliuretano, Seal Plus "REVESTECH", cor castanho, para a vedação de juntas. (material) | 0.05 | 16.31 | 0.816 |
| mt14gsa010dg | m² | Geotêxtil não tecido sintético, termosoldado, de polipropileno-polietileno, de 125 g/m². (material) | 1.05 | 0.8 | 0.840 |
| mt18acc030aa | Ud | Suporte regulável, de poliolefinas, com adição de carga mineral, de cor preto, com 750 kg de capacidade mecânica à compressão e base redonda plana, para alturas entre 30 e 50 mm; estabilidade térmica de -25°C até 110°C; imputrescível, com resistência ao envelhecimento e à intempérie. (material) | 7.5 | 1.06 | 7.950 |
| mt18bho010b | m² | Ladrilho de cimento com acabamento em gravilha, de 40x40 cm. (material) | 1.05 | 8.13 | 8.537 |
| mq06hor010 | h | Betoneira. (equipamento) | 0.028 | 1.68 | 0.047 |
| mo020 | h | Oficial de 1ª construção. (mão de obra) | 0.27 | 19.19 | 5.181 |
| mo113 | h | Operário não qualificado construção. (mão de obra) | 0.7 | 18.15 | 12.705 |
| mo029 | h | Oficial de 1ª aplicador de lâminas impermeabilizantes. (mão de obra) | 0.15 | 19.19 | 2.879 |
| mo067 | h | Ajudante de aplicador de lâminas impermeabilizantes. (mão de obra) | 0.15 | 18.74 | 2.811 |
| mo054 | h | Oficial de 1ª montador de isolamentos. (mão de obra) | 0.05 | 19.73 | 0.987 |
| mo101 | h | Ajudante de montador de isolamentos. (mão de obra) | 0.05 | 18.74 | 0.937 |
| % | % | Custos directos complementares | 2 % | 89.511 | 1.790 |
|  |  | Custos directos |  |  | 91.301 |

Resíduos:
- colocação: mt04lpt010c; factor de resíduo 0.14
- colocação: mt01arl030aa Argila expandida, fornecida em sacos, segundo NP EN 13055-1; factor de resíduo 0.003
- colocação: mt09lec020b Leitada de cimento 1/3 CEM II/B-L 32,5 N; factor de resíduo 0.012971
- colocação: mt16pea020b; factor de resíduo 0.048
- colocação: mt01arg005a Areia de pedreira, para argamassa preparada em obra; factor de resíduo 0.00501329
- colocação: mt08cem011a Cimento Portland CEM II/B-L 32,5 R, cor cinzento, em sacos, segundo NP EN 197-1; factor de resíduo 0.0357
- colocação: mt16pxa010ab; factor de resíduo 0.048
- colocação: mt14gsa020bc; factor de resíduo 0.06
- colocação: mt09mor010e; factor de resíduo 0.012
- colocação: mt09mcm060a; factor de resíduo 0.069666
- colocação: mt15rev010F; factor de resíduo 0.035
- colocação: mt15rev170c Adesivo à base de poliuretano, Seal Plus "REVESTECH", cor castanho, para a vedação de juntas; factor de resíduo 0.03
- colocação: mt14gsa010dg Geotêxtil não tecido sintético, termosoldado, de polipropileno-polietileno, de 125 g/m²; factor de resíduo 0.07
- colocação: mt18bho010b Ladrilho de cimento com acabamento em gravilha, de 40x40 cm; factor de resíduo 0.0487667

## Recursos

**mt04lpt010c** Ud Tijolo cerâmico furado duplo
Dados técnicos: Custo energético 13.834 MJ; Emissão de CO2 0.796 kg; Código LER 17 01 02; Massa do elemento 3.5 kg; Volume 0.0028 m3
Resíduos:
- embalagem: re170201 Madeira. (componente de resíduo); rendimento 0.026 kg; Código LER 17 02 01; Massa do elemento 1 kg; Volume 0.000909 m3
- embalagem: re170203 Plástico. (componente de resíduo); rendimento 0.001 kg; Código LER 17 02 03; Massa do elemento 1 kg; Volume 0.001667 m3

**mt01arl030aa** m³ Argila expandida, fornecida em sacos, segundo NP EN 13055-1
Dados técnicos: Custo energético 1025.430 MJ; Emissão de CO2 66.430 kg; Código LER 01 04 09; Massa do elemento 350 kg; Volume 0.21875 m3
Resíduos:
- embalagem: re170203 Plástico; rendimento 1.75 kg

**mt09lec020b** m³ Leitada de cimento 1/3 CEM II/B-L 32,5 N
Dados técnicos: Custo energético 3724.000 MJ; Emissão de CO2 323.000 kg; Código LER 17 01 01; Massa do elemento 1900 kg; Volume 1.266667 m3

**mt16pea020b** m² Painel rígido de poliestireno expandido
Dados técnicos: Custo energético 57.143 MJ; Emissão de CO2 1.979 kg; Código LER 17 06 04; Massa do elemento 0.6 kg; Volume 0.001 m3
Resíduos:
- embalagem: re170203 Plástico; rendimento 0.024 kg

**mt08aaa010a** m³ Água
Dados técnicos: Custo energético 60.000 MJ; Emissão de CO2 30.000 kg

**mt01arg005a** t Areia de pedreira, para argamassa preparada em obra
Dados técnicos: Custo energético 150.000 MJ; Emissão de CO2 8.000 kg; Código LER 01 04 08; Massa do elemento 1000 kg; Volume 0.666667 m3

**mt08cem011a** kg Cimento Portland CEM II/B-L 32,5 R, cor cinzento, em sacos, segundo NP EN 197-1
Dados técnicos: Custo energético 7.287 MJ; Emissão de CO2 0.893 kg; Código LER 17 01 01; Massa do elemento 1 kg; Volume 0.000667 m3
Resíduos:
- embalagem: re150101 Embalagens de papel e cartão. (componente de resíduo); rendimento 0.011 kg; Código LER 15 01 01; Massa do elemento 1 kg; Volume 0.001333 m3
- embalagem: re170201 Madeira; rendimento 0.003 kg
- embalagem: re170203 Plástico; rendimento 0.002 kg

**mt16pxa010ab** m² Painel rígido de poliestireno extrudido
Dados técnicos: Custo energético 81.242 MJ; Emissão de CO2 3.590 kg; Código LER 17 06 04; Massa do elemento 1.5 kg; Volume 0.0025 m3
Resíduos:
- embalagem: re170203 Plástico; rendimento 0.024 kg

**mt14gsa020bc** m² Geotêxtil não tecido composto por fibras de poliéster entrelaçadas
Dados técnicos: Custo energético 8.311 MJ; Emissão de CO2 0.368 kg; Código LER 17 06 04; Massa do elemento 0.15 kg; Volume 0.00025 m3
Resíduos:
- embalagem: re170203 Plástico; rendimento 0.024 kg

**mt09mor010e** m³ Argamassa de cimento CEM II/B-L 32,5 N tipo M-10
Dados técnicos: Custo energético 3724.000 MJ; Emissão de CO2 323.000 kg; Código LER 17 01 01; Massa do elemento 1900 kg; Volume 1.266667 m3

**mt09mcm060a** kg Cimento cola melhorado
Dados técnicos: Custo energético 4.046 MJ; Emissão de CO2 0.392 kg; Código LER 17 09 04; Massa do elemento 1 kg; Volume 0.000667 m3
Resíduos:
- embalagem: re170203 Plástico; rendimento 0.003 kg

**mt15rev010F** m² Lâmina impermeabilizante flexível tipo EVAC
Dados técnicos: Custo energético 56.962 MJ; Emissão de CO2 2.752 kg; Código LER 17 02 03; Massa do elemento 0.625 kg; Volume 0.001042 m3
Resíduos:
- embalagem: re170203 Plástico; rendimento 0.07 kg

**mt15rev170c** kg Adesivo à base de poliuretano, Seal Plus "REVESTECH", cor castanho, para a vedação de juntas
Dados técnicos: Custo energético 144.209 MJ; Emissão de CO2 7.002 kg; Código LER 17 09 04; Massa do elemento 1 kg; Volume 0.000667 m3
Resíduos:
- embalagem: re150104 Embalagens de metal. (componente de resíduo); rendimento 0.003 kg; Código LER 15 01 04; Massa do elemento 1 kg; Volume 0.001667 m3

**mt14gsa010dg** m² Geotêxtil não tecido sintético, termosoldado, de polipropileno-polietileno, de 125 g/m²
Dados técnicos: Custo energético 14.343 MJ; Emissão de CO2 0.693 kg; Código LER 17 02 03; Massa do elemento 0.125 kg; Volume 0.000208 m3
Resíduos:
- embalagem: re170203 Plástico; rendimento 0.05 kg

**mt18acc030aa** Ud Suporte regulável
Dados técnicos: Custo energético 11.103 MJ; Emissão de CO2 0.596 kg
Resíduos:
- embalagem: re150101 Embalagens de papel e cartão; rendimento 0.072 kg

**mt18bho010b** m² Ladrilho de cimento com acabamento em gravilha, de 40x40 cm
Dados técnicos: Custo energético 28.857 MJ; Emissão de CO2 12.484 kg; Código LER 17 01 01; Massa do elemento 85 kg; Volume 0.056667 m3
Resíduos:
- embalagem: re170201 Madeira; rendimento 0.182 kg
- embalagem: re170203 Plástico; rendimento 0.019 kg
