# Impermeabilização de cornija ou beirado com lâmina impermeabilizante flexível tipo EVAC

- Propriedade do ficheiro: CYPE INGENIEROS, S.A.
- Formato: FIEBDC-3/2002
- Moeda: EUR
- Custos indirectos: 3.00 %
- IVA: 23.00 %

## N Isolamentos e impermeabilizações

### NI Impermeabilizações

#### NIF Fachadas

**NIF022** m² Impermeabilização de cornija ou beirado com lâmina impermeabilizante flexível tipo EVAC, Dry40 P "REVESTECH", composta por uma folha dupla de poliolefina termoplástica com acetato de vinil etileno, com ambas as faces revestidas de fibras de polipropileno não tecidas, de 0,52 mm de espessura e 335 g/m², tipo monocamada, totalmente aderida ao suporte com cimento cola melhorado, C2 E, preparada para receber directamente sobre ela a camada de protecção e tratamento de encontros com paramentos verticais através da colocação de banda de acabamento.
Impermeabilização de cornija ou beirado com lâmina impermeabilizante flexível tipo EVAC, Dry40 P "REVESTECH", composta por uma folha dupla de poliolefina termoplástica com acetato de vinil etileno, com ambas as faces revestidas de fibras de polipropileno não tecidas, de 0,52 mm de espessura e 335 g/m², tipo monocamada, totalmente aderida ao suporte com cimento cola melhorado, C2 E, preparada para receber directamente sobre ela a camada de protecção e tratamento de encontros com paramentos verticais através da colocação de banda de acabamento.
Inclui: Limpeza e preparação da superfície. Aplicação do cimento cola. Colocação da impermeabilização.
Critério de medição de projecto: Superfície medida em projecção horizontal, segundo documentação gráfica de Projecto, desde as faces interiores dos parapeitos ou muretes perimetrais que a limitam.
Critério de medição de obra: Medir-se-á, em projecção horizontal, a superfície realmente executada segundo especificações de Projecto, desde as faces interiores dos parapeitos ou muretes perimetrais que a limitam.

| Código | Un | Descrição | Rendimento | Preço | Importância |
|---|---|---|---|---|---|
| mt09mcr250a | kg | Cimento cola melhorado, C2 E, com tempo de colocação ampliado, segundo NP EN 12004, para a fixação de geomembranas, composto por cimentos especiais, inertes seleccionados e resinas sintéticas. (material) | 2.000 | 0.70 | 1.40 |
| mt15rev190c | m² | Lâmina impermeabilizante flexível tipo EVAC, Dry40 P "REVESTECH", composta por uma folha dupla de poliolefina termoplástica com acetato de vinil etileno, com ambas as faces revestidas de fibras de polipropileno não tecidas, de 0,52 mm de espessura e 335 g/m², segundo EN 13956. (material) | 1.050 | 8.90 | 9.35 |
| mt15rev041c | m | Banda de reforço para lâmina impermeabilizante flexível tipo EVAC, Banda Dry80 50 "REVESTECH", de 50 cm de largura, composta por uma folha dupla de poliolefina termoplástica com acetato de vinil etileno, com ambas as faces revestidas de fibras de poliéster não tecidas, de 0,8 mm de espessura e 600 g/m². (material) | 1.050 | 7.95 | 8.35 |
| mo029 | h | Oficial de 1ª aplicador de lâminas impermeabilizantes. (mão de obra) | 0.112 | 18.48 | 2.07 |
| mo067 | h | Ajudante de aplicador de lâminas impermeabilizantes. (mão de obra) | 0.112 | 17.97 | 2.01 |
| % | % | Custos directos complementares | 2 % | 23.18 | 0.46 |
|  |  | Custos directos |  |  | 23.64 |
