# Vedação de juntas de movimento com banda de reforço, Banda 20 Dry80 "REVESTECH", de 180 mm de largura, fixada ao suporte através de cola Seal Plus

- Propriedade do ficheiro: CYPE INGENIEROS, S.A.
- Formato: FIEBDC-3/2002
- Moeda: EUR
- Custos indirectos: 3.00 %
- IVA: 23.00 %

## N Isolamentos e impermeabilizações

### NI Impermeabilizações

#### NIJ Juntas

**NIJ060** m Vedação de juntas de movimento com banda de reforço, Banda 20 Dry80 "REVESTECH", de 180 mm de largura, fixada ao suporte através de cola Seal Plus.
Vedação de juntas de movimento com banda de reforço, Banda 20 Dry80 "REVESTECH", de 180 mm de largura, composta por uma folha dupla de poliolefina termoplástica com acetato de vinil etileno, com ambas as faces revestidas de fibras de poliéster não tecidas, de 0,8 mm de espessura e 600 g/m², fixada ao suporte através de cola Seal Plus, aplicado com palustra. Incluindo p/p de preparação do suporte.
Inclui: Preparação da superfície suporte. Aplicação da cola. Colocação da banda.
Critério de medição de projecto: Comprimento medido segundo documentação gráfica de Projecto.
Critério de medição de obra: Medir-se-á o comprimento realmente executado segundo especificações de Projecto.

| Código | Un | Descrição | Rendimento | Preço | Importância |
|---|---|---|---|---|---|
| mt15rev170b | kg | Adesivo, Seal Plus "REVESTECH", cor castanho, para a vedação de juntas. (material) | 0.350 | 15.98 | 5.59 |
| mt15rev140d | m | Banda de reforço, Banda 20 Dry80 "REVESTECH", de 180 mm de largura, composta por uma folha dupla de poliolefina termoplástica com acetato de vinil etileno, com ambas as faces revestidas de fibras de poliéster não tecidas, de 0,8 mm de espessura e 600 g/m², fornecida em rolos de 30 m de comprimento. (material) | 1.100 | 4.08 | 4.49 |
| mo032 | h | Oficial de 1ª aplicador de produtos impermeabilizantes. (mão de obra) | 0.218 | 17.19 | 3.75 |
| mo070 | h | Ajudante de aplicador de produtos impermeabilizantes. (mão de obra) | 0.218 | 16.81 | 3.66 |
| % | % | Custos directos complementares | 2 % | 17.49 | 0.35 |
|  |  | Custos directos |  |  | 17.84 |
