# Cobertura plana acessível, não ventilada, com pavimento fixo, tipo convencional, para utilização desportiva. Impermeabilização com lâminas de poliolefinas, tipo monocamada

- Propriedade do ficheiro: CYPE INGENIEROS, S.A.
- Formato: FIEBDC-3/2002
- Moeda: EUR
- Custos indirectos: 3.00 %
- IVA: 23.00 %

## Q Coberturas

### QA Planas acessíveis, não ventiladas

#### QAD Com pavimento fixo, para utilização desportiva

**QAD030** m² Cobertura plana acessível, não ventilada, com pavimento fixo, tipo convencional, para utilização desportiva. Impermeabilização com lâminas de poliolefinas, tipo monocamada.
Cobertura plana acessível, não ventilada, com pavimento fixo, tipo convencional, pendente de 1% a 5%, para utilização desportiva. FORMAÇÃO DE PENDENTES: com guias de rincões, laroz e juntas com mestras de tijolo cerâmico furado duplo e camada de argila expandida, descarregada a seco e consolidada na superfície com leitada de cimento, proporcionando uma resistência à compressão de 1 MPa e com uma condutibilidade térmica de 0,087 W/(m°C), com espessura média de 10 cm; com camada de regularização de argamassa de cimento, confeccionada em obra, dosificação 1:6 de 4 cm de espessura, acabamento afagado; BARREIRA DE VAPOR: filme de polietileno; ISOLAMENTO TÉRMICO: painel rígido de poliestireno extrudido, de superfície lisa e bordo lateral a meia madeira, de 50 mm de espessura, resistência à compressão >= 300 kPa; CAMADA SEPARADORA SOB CAMADA DE REFORÇO: geotêxtil não tecido composto por fibras de poliéster entrelaçadas, (150 g/m²); CAMADA DE REFORÇO: argamassa de cimento CEM II/B-L 32,5 N tipo M-10 de 4 cm de espessura; IMPERMEABILIZAÇÃO: tipo monocamada, colada, formada por uma lâmina impermeabilizante flexível tipo EVAC, Dry80 30 "REVESTECH", composta por uma folha dupla de poliolefina termoplástica com acetato de vinil etileno, com ambas as faces revestidas de fibras de poliéster não tecidas, de 0,8 mm de espessura e 625 g/m², fixada ao suporte em toda a sua superfície através de cimento cola melhorado, deformável e tixotrópico C2 TE S1, juntas com banda de reforço Dry50 Banda 13x5 "REVESTECH" fixada com cola Seal Plus "REVESTECH", e sobreposições fixadas com cola Seal Plus "REVESTECH"; CAMADA DE PROTECÇÃO: revestimento contínuo sintético, formado pela aplicação sucessiva de uma camada de argamassa epóxi bicomponente, abrasão Taber a seco < 0,2 g e rendimento aproximado de 0,80 kg/m²; duas camadas de argamassa bicomponente à base de resinas acrílico-epóxi, abrasão Taber a seco < 0,2 g e rendimento aproximado de 0,4 kg/m² por camada; e uma camada de vedação com tinta bicomponente à base de resinas acrílico-epóxi, abrasão Taber a seco < 0,2 g, viscosidade > 40 poises e rendimento aproximado de 0,2 kg/m²; espalhadas à mão com rodo de borracha em camadas uniformes com uma espessura total aproximada de 1,0 mm, colocado sobre base de betão C25/30 (XC2(P); D25; S2; Cl 0,4) de 10 cm de espessura, armado com malha electrossoldada DQ30 50x50 mm de aço A500 EL.
Critérios considerados na determinação do preço da unidade de obra: O preço não inclui a execução e a vedação das juntas nem a execução de remates nos encontros com paramentos e drenagens.
Inclui: Marcação dos pontos singulares. Marcação das pendentes e traçado de rincões, larozes e juntas. Formação de pendentes com guias de rincões, laroz e juntas com mestras de tijolo. Enchimento de juntas com poliestireno expandido. Descarga a seco da argila expandida até alcançar o nível das mestras, e consolidação com leitada de cimento. Descarga, espalhamento e nivelamento da argamassa de regularização. Colocação da barreira de vapor. Revisão da superfície base na qual se realiza a fixação do isolamento de acordo com as exigências da técnica a utilizar. Corte, ajuste e colocação do isolamento. Colocação da camada separadora sob camada de reforço. Execução da base de argamassa. Limpeza e preparação da superfície. Aplicação do cimento cola. Colocação da impermeabilização. Colocação da malha electrossoldada com separadores homologados. Betonagem e compactação do betão. Aplicação das sucessivas camadas que formam o revestimento desportivo.
Critério de medição de projecto: Superfície medida em projecção horizontal, segundo documentação gráfica de Projecto, desde as faces interiores dos parapeitos ou muretes perimetrais que a limitam.
Critério de medição de obra: Medir-se-á, em projecção horizontal, a superfície realmente executada segundo especificações de Projecto, desde as faces interiores dos parapeitos ou muretes perimetrais que a limitam.

| Código | Un | Descrição | Rendimento | Preço | Importância |
|---|---|---|---|---|---|
| mt04lpt010c | Ud | Tijolo cerâmico furado duplo, para revestir, 30x20x9 cm, para utilização em alvenaria protegida (peça P), densidade 746 kg/m³, segundo NP EN 771-1. (material) | 3.000 | 0.29 | 0.87 |
| mt01arl030a | m³ | Argila expandida, fornecida em sacos, segundo NP EN 13055-1. (material) | 0.100 | 144.49 | 14.45 |
| mt09lec020b | m³ | Leitada de cimento CEM II/B-L 32,5 N 1/3. (material) | 0.010 | 112.60 | 1.13 |
| mt16pea020b | m² | Painel rígido de poliestireno expandido, segundo NP EN 13163, bordo lateral recto, de 20 mm de espessura, resistência térmica 0,55 m²°C/W, condutibilidade térmica 0,036 W/(m°C), para junta de dilatação. (material) | 0.010 | 1.34 | 0.01 |
| mt08aaa010a | m³ | Água. (material) | 0.016 | 1.50 | 0.02 |
| mt01arg005a | t | Areia de pedreira, para argamassa preparada em obra. (material) | 0.130 | 18.00 | 2.34 |
| mt08cem011a | kg | Cimento Portland CEM II/B-L 32,5 R, cor cinzento, em sacos, segundo NP EN 197-1. (material) | 20.000 | 0.10 | 2.00 |
| mt15var010a | m² | Barreira de vapor de filme de polietileno de baixa densidade (LDPE), de 0,1 mm de espessura e 100 g/m² de massa superficial. (material) | 1.050 | 0.60 | 0.63 |
| mt16pxa010abq | m² | Painel rígido de poliestireno extrudido, segundo EN 13164, de superfície lisa e bordo lateral a meia madeira, de 50 mm de espessura, resistência à compressão >= 300 kPa, resistência térmica 1,5 m²°C/W, condutibilidade térmica 0,033 W/(m°C), Euroclasse E de reacção ao fogo segundo NP EN 13501-1, com código de designação XPS-EN 13164-T1-CS(10/Y)300-DS(70,90)-DLT(2)5-CC(2/1,5/50)125-WL(T)0,7-WD(V)3-FTCD1. (material) | 1.050 | 9.81 | 10.30 |
| mt14gsa020bc | m² | Geotêxtil não tecido composto por fibras de poliéster entrelaçadas, com uma resistência à tracção longitudinal de 1,88 kN/m, uma resistência à tracção transversal de 1,49 kN/m, uma abertura de cone ao ensaio de perfuração dinâmica segundo NP EN ISO 13433 inferior a 40 mm, resistência CBR ao punçoamento 0,3 kN e uma massa superficial de 150 g/m², segundo EN 13252. (material) | 1.050 | 0.68 | 0.71 |
| mt09mor010e | m³ | Argamassa de cimento CEM II/B-L 32,5 N tipo M-10, confeccionada em obra com 320 kg/m³ de cimento e uma proporção em volume 1/4. (material) | 0.040 | 133.30 | 5.33 |
| mt09mcm060a | kg | Cimento cola melhorado, C2 TE S1, segundo NP EN 12004, deformável, com deslizamento reduzido e tempo de colocação ampliado, cor cinzento, à base de cimento, inertes de granulometria fina, resinas sintéticas e aditivos especiais, com propriedades tixotrópicas e de endurecimento sem retracção. (material) | 4.000 | 0.83 | 3.32 |
| mt15rev010F | m² | Lâmina impermeabilizante flexível tipo EVAC, Dry80 30 "REVESTECH", composta por uma folha dupla de poliolefina termoplástica com acetato de vinil etileno, com ambas as faces revestidas de fibras de poliéster não tecidas, de 0,8 mm de espessura e 625 g/m², fornecida em rolos de 1,5 m de largura e 30 m de comprimento, segundo EN 13956. (material) | 1.100 | 15.31 | 16.84 |
| mt15rev170c | kg | Adesivo à base de poliuretano, Seal Plus "REVESTECH", cor castanho, para a vedação de juntas. (material) | 0.050 | 19.37 | 0.97 |
| mt07ame020aoa | m² | Malha electrossoldada DQ30 50x50 mm, com arames longitudinais de 3 mm de diâmetro e arames transversais de 3,0 mm de diâmetro, aço A500 EL. (material) | 1.100 | 7.47 | 8.22 |
| mt10haf020bonha | m³ | Betão C25/30 (XC2(P); D25; S2; Cl 0,4), fabricado em central, segundo NP EN 206. (material) | 0.100 | 78.57 | 7.86 |
| mt47adc010a | kg | Argamassa epóxi bicomponente. (material) | 0.800 | 3.47 | 2.78 |
| mt47adc020a | kg | Argamassa bicomponente à base de resinas acrílico-epóxi. (material) | 0.800 | 11.36 | 9.09 |
| mt27pij030a | kg | Tinta bicomponente à base de resinas acrílico-epóxi. (material) | 0.200 | 12.29 | 2.46 |
| mq06hor010 | h | Betoneira eléctrica com uma capacidade de amassadura de 160 l. (equipamento) | 0.065 | 3.45 | 0.22 |
| au00auh040 |  | Vibrador de betão, eléctrico. | 1.000 | 0.00 | 0.00 |
| mo020 | h | Oficial de 1ª construção. (mão de obra) | 0.567 | 22.68 | 12.86 |
| mo113 | h | Operário não qualificado construção. (mão de obra) | 1.486 | 21.45 | 31.87 |
| mo029 | h | Oficial de 1ª aplicador de lâminas impermeabilizantes. (mão de obra) | 0.186 | 22.68 | 4.22 |
| mo067 | h | Ajudante de aplicador de lâminas impermeabilizantes. (mão de obra) | 0.186 | 22.13 | 4.12 |
| mo054 | h | Oficial de 1ª montador de isolamentos. (mão de obra) | 0.055 | 23.31 | 1.28 |
| mo101 | h | Ajudante de montador de isolamentos. (mão de obra) | 0.055 | 22.13 | 1.22 |
| % | % | Custos directos complementares | 2 % | 145.12 | 2.90 |
|  |  | Custos directos |  |  | 148.02 |
