# Gárgula de betão polímero, cor, de 140x350 mm de secção, assente com cimento cola

- Propriedade do ficheiro: CYPE INGENIEROS, S.A.
- Formato: FIEBDC-3/2002
- Moeda: EUR
- Custos indirectos: 3.00 %
- IVA: 23.00 %

**HRG010** Ud Gárgula de betão polímero, cor, de 140x350 mm de secção, assente com cimento cola.
Formação de gárgula de betão polímero, cor, de 140x350 mm de secção, de superfície polida e base rectangular, com pingadeira inferior, assente com uma camada de cimento cola flexível. Inclusive nivelação e remate da impermeabilização em caso necessário.
Inclui: Marcação da disposição das peças. Colocação, aprume, nivelação e alinhamento. Vedação de juntas e limpeza.
Critério de medição de projecto: Número de unidades previstas, segundo documentação gráfica de Projecto.
Critério de medição de obra: Medir-se-á o número de unidades realmente executadas segundo especificações de Projecto.

| Código | Un | Descrição | Rendimento | Preço | Importância |
|---|---|---|---|---|---|
| mt20wwa040 | kg | Cimento cola flexível e de grande aderência. (material) | 0.300 | 0.50 | 0.15 |
| mt20ghp010l | Ud | Gárgula de betão polímero, cor, de 140x350 mm de secção, de superfície polida e base rectangular, com pingadeira inferior. (material) | 1.000 | 11.91 | 11.91 |
| mt20wwa035 | Ud | Caixa de primário para pastas (250 cm³). (material) | 0.016 | 5.35 | 0.09 |
| mt20wwa030 | Ud | Caixa de pasta de poliuretano impermeável (310 cm³). (material) | 0.032 | 5.25 | 0.17 |
| mo020 | h | Oficial de 1ª construção. (mão de obra) | 0.115 | 16.85 | 1.94 |
| mo113 | h | Operário não qualificado construção. (mão de obra) | 0.115 | 15.82 | 1.82 |
| % | % | Custos directos complementares | 2 % | 16.08 | 0.32 |
|  |  | Custos directos |  |  | 16.40 |
