# Geomembrana, Acu Dry200 "REVESTECH", de 2,2 mm de espessura e 1,1 kg/m² de peso, para impermeabilização e dessolidarização sob pavimento cerâmico ou de pedra natural (não incluído neste preço)

- Propriedade do ficheiro: CYPE INGENIEROS, S.A.
- Formato: FIEBDC-3/2002
- Moeda: EUR
- Custos indirectos: 3.00 %
- IVA: 23.00 %

**NIN005** m² Geomembrana, Acu Dry200 "REVESTECH", de 2,2 mm de espessura e 1,1 kg/m² de peso, para impermeabilização e dessolidarização sob pavimento cerâmico ou de pedra natural (não incluído neste preço).
Geomembrana, Acu Dry200 "REVESTECH", de 2,2 mm de espessura e 1,1 kg/m² de peso, formada por 4 camadas diferentes, que cumprem a função de dessolidarização, impermeabilização, isolamento acústico a sons de percussão e compensação da pressão de vapor de água do suporte, para impermeabilização e dessolidarização sob pavimento cerâmico ou de pedra natural (não incluído neste preço), fixada ao suporte com cimento cola melhorado, C2 E, com tempo de colocação ampliado, espalhado com palustra dentada. Incluindo p/p de preparação da superfície suporte, cortes, vedação de juntas com cola Seal Plus e Banda Dry80 30, e vedação perimetral de juntas através de banda de reforço, Dry50 Banda13x30.
Inclui: Corte e preparação da impermeabilização. Espalhamento do cimento cola sobre a superfície suporte. Colocação da impermeabilização. Vedação de juntas.
Critério de medição de projecto: Superfície medida segundo documentação gráfica de Projecto.
Critério de medição de obra: Medir-se-á a superfície realmente executada segundo especificações de Projecto.

| Código | Un | Descrição | Rendimento | Preço | Importância |
|---|---|---|---|---|---|
| mt09mcr250a | kg | Cimento cola melhorado, C2 E, com tempo de colocação ampliado, segundo NP EN 12004, para a fixação de geomembranas, composto por cimentos especiais, inertes seleccionados e resinas sintéticas. (material) | 2.000 | 0.70 | 1.40 |
| mt15rev130d | m² | Geomembrana, Acu Dry200 "REVESTECH", de 2,2 mm de espessura e 1,1 kg/m² de peso, formada por 4 camadas diferentes, que cumprem a função de dessolidarização, impermeabilização, isolamento acústico a sons de percussão e compensação da pressão de vapor de água do suporte; proporcionando uma redução do nível global de pressão sonora a sons de percussão de 10 dB, segundo NP EN ISO 717-2, fornecida em rolos. (material) | 1.050 | 15.44 | 16.21 |
| mt15rev170b | kg | Adesivo, Seal Plus "REVESTECH", cor castanho, para a vedação de juntas. (material) | 0.183 | 15.98 | 2.92 |
| mt15rev040g | m | Banda de reforço para lâmina impermeabilizante flexível tipo EVAC, Banda Dry80 30 "REVESTECH", de 290 mm de largura, composta por uma folha dupla de poliolefina termoplástica com acetato de vinil etileno, com ambas as faces revestidas de fibras de poliéster não tecidas, de 0,8 mm de espessura e 600 g/m². (material) | 0.250 | 5.37 | 1.34 |
| mt15rev058d | m | Banda de reforço para lâmina impermeabilizante flexível tipo EVAC, Dry50 Banda13x30 "REVESTECH", de 127 mm de largura, composta por uma folha dupla de poliolefina termoplástica com acetato de vinil etileno, com ambas as faces revestidas de fibras de poliéster não tecidas, de 0,52 mm de espessura e 335 g/m². (material) | 0.250 | 2.95 | 0.74 |
| mo029 | h | Oficial de 1ª aplicador de lâminas impermeabilizantes. (mão de obra) | 0.071 | 17.19 | 1.22 |
| mo067 | h | Ajudante de aplicador de lâminas impermeabilizantes. (mão de obra) | 0.071 | 16.81 | 1.19 |
| % | % | Custos directos complementares | 2 % | 25.02 | 0.50 |
|  |  | Custos directos |  |  | 25.52 |
