# Base elástica geodrenante Root 19 "REVESTECH"

- Propriedade do ficheiro: CYPE INGENIEROS, S.A.
- Formato: FIEBDC-3/2002
- Moeda: EUR
- Custos indirectos: 3.00 %
- IVA: 23.00 %

**UDB020** m² Base elástica geodrenante Root 19 "REVESTECH", composta de geomembrana para drenagem, Root 19 "REVESTECH", de 7 mm de espessura, colocada sobre lâmina impermeabilizante de polietileno, Separador "REVESTECH", disposta directamente sobre o terreno de areia fina compactada.
Instalação de base elástica geodrenante Root 19 "REVESTECH", composta de geomembrana para drenagem, Root 19 "REVESTECH", de 7 mm de espessura, formada por duas lâminas geotêxteis de filtração e alma drenante de monofilamentos de polipropileno extrudido de alta resistência, colocada sobre lâmina impermeabilizante de polietileno, Separador "REVESTECH", com sobreposições laterais de 20 cm, disposta directamente sobre o terreno de areia fina compactada (não incluído neste preço), que actua como barreira anti-humidade e camada separadora. Incluindo p/p de sobreposições, ligações, fixações, entregas ao sistema de recolha de águas e limpeza final.
Inclui: Marcação. Colocação da camada separadora impermeável. Colocação da camada drenante. Realização de entrega ao sistema de recolha de águas.
Critério de medição de projecto: Superfície medida segundo documentação gráfica de Projecto.
Critério de medição de obra: Medir-se-á a superfície realmente executada segundo especificações de Projecto.

| Código | Un | Descrição | Rendimento | Preço | Importância |
|---|---|---|---|---|---|
| mt15rev060d | m² | Lâmina impermeabilizante de polietileno, Separador "REVESTECH", com sobreposições laterais de 20 cm. (material) | 1.050 | 1.01 | 1.06 |
| mt15rev030h | m² | Geomembrana para drenagem, Root 19 "REVESTECH", de 7 mm de espessura, formada por duas lâminas geotêxteis de filtração e alma drenante de monofilamentos de polipropileno extrudido de alta resistência, fornecida em rolos de 1,9 m de largura e 10 m de comprimento. (material) | 1.050 | 18.54 | 19.47 |
| mo041 | h | Oficial de 1ª construção de obra civil. (mão de obra) | 0.017 | 18.48 | 0.31 |
| mo087 | h | Ajudante de construção de obra civil. (mão de obra) | 0.017 | 17.97 | 0.31 |
| % | % | Custos directos complementares | 2 % | 21.15 | 0.42 |
|  |  | Custos directos |  |  | 21.57 |
