# Impermeabilização de base para parapeito com lâminas de poliolefinas

- Propriedade do ficheiro: CYPE INGENIEROS, S.A.
- Formato: FIEBDC-3/2002
- Moeda: EUR
- Custos indirectos: 3.00 %
- IVA: 23.00 %

## N Isolamentos e impermeabilizações

### NI Impermeabilizações

#### NIF Fachadas

**NIF030** m Impermeabilização de base para parapeito com lâminas de poliolefinas.
Impermeabilização de base para parapeito com lâmina impermeabilizante flexível tipo EVAC, Dry50 Banda 13x30 "REVESTECH", de 127 mm de largura, composta por uma folha dupla de poliolefina termoplástica com acetato de vinil etileno, com ambas as faces revestidas de fibras de poliéster não tecidas, de 0,52 mm de espessura e 335 g/m², tipo monocamada, totalmente aderida ao suporte com cimento cola melhorado, deformável e tixotrópico, C2 TE S1, preparada para receber directamente sobre ela o parapeito.
Critérios considerados na determinação do preço da unidade de obra: O preço não inclui o parapeito.
Inclui: Limpeza e preparação da superfície. Aplicação do cimento cola. Colocação da impermeabilização.
Critério de medição de projecto: Comprimento medido segundo documentação gráfica de Projecto.
Critério de medição de obra: Medir-se-á o comprimento realmente executado segundo especificações de Projecto.

| Código | Un | Descrição | Rendimento | Preço | Importância |
|---|---|---|---|---|---|
| mt09mcm060a | kg | Cimento cola melhorado, C2 TE S1, segundo NP EN 12004, deformável, com deslizamento reduzido e tempo de colocação ampliado, cor cinzento, à base de cimento, inertes de granulometria fina, resinas sintéticas e aditivos especiais, com propriedades tixotrópicas e de endurecimento sem retracção. (material) | 0.620 | 0.83 | 0.51 |
| mt15rev058l | m | Banda de reforço para lâmina impermeabilizante flexível tipo EVAC, Dry50 Banda 13x30 "REVESTECH", de 127 mm de largura, composta por uma folha dupla de poliolefina termoplástica com acetato de vinil etileno, com ambas as faces revestidas de fibras de poliéster não tecidas, de 0,52 mm de espessura e 335 g/m². (material) | 1.050 | 3.50 | 3.68 |
| op00pis010 |  | Pistola de ar quente para soldadura de materiais termoplásticos. | 1.000 | 0.00 | 0.00 |
| mo029 | h | Oficial de 1ª aplicador de lâminas impermeabilizantes. (mão de obra) | 0.145 | 22.68 | 3.29 |
| mo067 | h | Ajudante de aplicador de lâminas impermeabilizantes. (mão de obra) | 0.145 | 22.13 | 3.21 |
| % | % | Custos directos complementares | 2 % | 10.69 | 0.21 |
|  |  | Custos directos |  |  | 10.90 |
