# Reparação de impermeabilização de coberturas planas. Sistema Dry80 "REVESTECH"

- Propriedade do ficheiro: CYPE INGENIEROS, S.A.
- Formato: FIEBDC-3/2002
- Moeda: EUR
- Custos indirectos: 3.00 %
- IVA: 23.00 %

## N Isolamentos e impermeabilizações

### NI Impermeabilizações

#### NIQ Cobertas planas

**NIQ100** m² Reparação de impermeabilização de coberturas planas. Sistema Dry80 "REVESTECH".
Reparação de impermeabilização de coberturas planas. Sistema Dry80 "REVESTECH", formado por lâmina impermeabilizante flexível tipo EVAC, Dry80 30 "REVESTECH", composta por uma folha dupla de poliolefina termoplástica com acetato de vinil etileno, com ambas as faces revestidas de fibras de poliéster não tecidas, de 0,8 mm de espessura e 625 g/m², fixada ao suporte com cimento cola melhorado, deformável e tixotrópico, C2 TE S1 espalhada com palustra dentada. Inclusive peças especiais "REVESTECH" para a resolução de ângulos internos Dry80 Cornerin e externos Dry80 Cornerout, resolução de uniões com banda Dry80 Banda 40, banda perimetral para a resolução de encontros com paramentos e cola Seal Plus para a vedação de juntas.
Critérios considerados na determinação do preço da unidade de obra: O preço inclui a preparação da superfície suporte, mas não inclui o pavimento.
Inclui: Remoção do rodapé. Picagem de material de fixação. Abertura do roço. Remoção e acumulação de entulho. Limpeza dos restos da obra. Carga manual de entulho para camião ou contentor. Limpeza da superfície suporte. Colocação da impermeabilização. Resolução dos pontos singulares. Vedação de juntas.
Critério de medição de projecto: Superfície medida em projecção horizontal, segundo documentação gráfica de Projecto, desde as faces interiores dos parapeitos ou muretes perimetrais que a limitam.
Critério de medição de obra: Medir-se-á, em projecção horizontal, a superfície realmente executada segundo especificações de Projecto, desde as faces interiores dos parapeitos ou muretes perimetrais que a limitam.

| Código | Un | Descrição | Rendimento | Preço | Importância |
|---|---|---|---|---|---|
| mt09mcm060a | kg | Cimento cola melhorado, C2 TE S1, segundo NP EN 12004, deformável, com deslizamento reduzido e tempo de colocação ampliado, cor cinzento, à base de cimento, inertes de granulometria fina, resinas sintéticas e aditivos especiais, com propriedades tixotrópicas e de endurecimento sem retracção. (material) | 0.600 | 0.83 | 0.50 |
| mt15rev010F | m² | Lâmina impermeabilizante flexível tipo EVAC, Dry80 30 "REVESTECH", composta por uma folha dupla de poliolefina termoplástica com acetato de vinil etileno, com ambas as faces revestidas de fibras de poliéster não tecidas, de 0,8 mm de espessura e 625 g/m², fornecida em rolos de 1,5 m de largura e 30 m de comprimento, segundo EN 13956. (material) | 1.100 | 15.31 | 16.84 |
| mt15rev170c | kg | Adesivo à base de poliuretano, Seal Plus "REVESTECH", cor castanho, para a vedação de juntas. (material) | 0.050 | 19.37 | 0.97 |
| mt15rev040gc | m | Banda de reforço para lâmina impermeabilizante flexível tipo EVAC, Dry80 Banda 40 "REVESTECH", de 380 mm de largura, composta por uma folha dupla de poliolefina termoplástica com acetato de vinil etileno, com ambas as faces revestidas de fibras de poliéster não tecidas, de 0,8 mm de espessura e 625 g/m², fornecida em rolos de 30 m de comprimento. (material) | 0.250 | 7.91 | 1.98 |
| mt15rev055b | Ud | Complemento para reforço de pontos singulares em tratamentos impermeabilizantes através de peças para a resolução de ângulos internos, Dry80 Cornerin "REVESTECH". (material) | 0.200 | 9.94 | 1.99 |
| mt15rev056b | Ud | Complemento para reforço de pontos singulares em tratamentos impermeabilizantes através de peças para a resolução de ângulos externos, Dry80 Cornerout "REVESTECH". (material) | 0.100 | 10.67 | 1.07 |
| mo029 | h | Oficial de 1ª aplicador de lâminas impermeabilizantes. (mão de obra) | 0.333 | 22.68 | 7.55 |
| mo067 | h | Ajudante de aplicador de lâminas impermeabilizantes. (mão de obra) | 0.333 | 22.13 | 7.37 |
| % | % | Custos directos complementares | 2 % | 38.27 | 0.77 |
|  |  | Custos directos |  |  | 39.04 |
