# Dessolidarização sob pavimento cerâmico ou de pedra natural, com lâminas nodulares de polietileno

- Propriedade do ficheiro: CYPE Ingenieros S.A.
- Formato: FIEBDC-3/2016
- Programa: Gerador de preços para construção civil. CYPE Ingenieros, S.A.
- Data: 22/10/2024
- Moeda: EUR
- Custos indirectos: 3 %
- IVA: 23 %

## N Isolamentos e impermeabilizações

### NS Dessolidarizações

#### NSN Pavimentos

**NSN005** m² Dessolidarização sob pavimento cerâmico ou de pedra natural, com lâminas nodulares de polietileno.
Dessolidarização sob pavimento cerâmico ou de pedra natural, com lâmina dessolidarizante de estrutura nodular de polietileno, Ditec 3 "REVESTECH", de 1 m de largura e 3 mm de espessura, com ambas as faces revestidas de geotêxtil não tecido de polipropileno, fixada ao suporte com cimento cola melhorado, C2 TE S1, segundo NP EN 12004, deformável, com deslizamento reduzido e tempo de colocação ampliado, cor cinzento, espalhado com palustra dentada.
Inclui: Corte e preparação da lâmina dessolidarizante. Espalhamento do cimento cola sobre a superfície suporte. Colocação da lâmina dessolidarizante.
Critério de medição de projecto: Superfície medida segundo documentação gráfica de Projecto.
Critério de medição de obra: Medir-se-á a superfície realmente executada segundo especificações de Projecto.

| Código | Un | Descrição | Rendimento | Preço | Importância |
|---|---|---|---|---|---|
| mt09mcm060a | kg | Cimento cola melhorado, C2 TE S1, segundo NP EN 12004, deformável, com deslizamento reduzido e tempo de colocação ampliado, cor cinzento, à base de cimento, inertes de granulometria fina, resinas sintéticas e aditivos especiais, com propriedades tixotrópicas e de endurecimento sem retracção. (material) | 2 | 0.83 | 1.660 |
| mt15rev180d | m² | Lâmina dessolidarizante de estrutura nodular de polietileno, Ditec 3 "REVESTECH", de 1 m de largura e 3 mm de espessura, com ambas as faces revestidas de geotêxtil não tecido de polipropileno, fornecida em rolos de 30 m de comprimento. (material) | 1.05 | 17 | 17.850 |
| mo029 | h | Oficial de 1ª aplicador de lâminas impermeabilizantes. (mão de obra) | 0.108 | 22.68 | 2.449 |
| mo067 | h | Ajudante de aplicador de lâminas impermeabilizantes. (mão de obra) | 0.108 | 22.13 | 2.390 |
| % | % | Custos directos complementares | 2 % | 24.349 | 0.487 |
|  |  | Custos directos |  |  | 24.836 |

Resíduos:
- colocação: mt09mcm060a; factor de resíduo 0.07
- colocação: mt15rev180d; factor de resíduo 0.0336

## Recursos

**mt09mcm060a** kg Cimento cola melhorado
Dados técnicos: Custo energético 3.871 MJ; Emissão de CO2 0.344 kg; Código LER 17 09 04; Massa do elemento 1 kg; Volume 0.000667 m3
Resíduos:
- embalagem: re170203 Plástico. (componente de resíduo); rendimento 0.003 kg; Código LER 17 02 03; Massa do elemento 1 kg; Volume 0.001667 m3

**mt15rev180d** m² Lâmina dessolidarizante de estrutura nodular de polietileno
Dados técnicos: Custo energético 78.550 MJ; Emissão de CO2 2.831 kg; Código LER 17 06 04; Massa do elemento 0.55 kg; Volume 0.000917 m3
Resíduos:
- embalagem: re170203 Plástico; rendimento 0.033 kg
