# Encontro de cobertura plana acessível, ventilada com sumidouro. Impermeabilização com lâminas de poliolefinas

- Propriedade do ficheiro: CYPE Ingenieros S.A.
- Formato: FIEBDC-3/2016
- Programa: Gerador de preços para construção civil. CYPE Ingenieros, S.A.
- Data: 22/10/2024
- Moeda: EUR
- Custos indirectos: 3 %
- IVA: 23 %

## Q Coberturas

### QB Planas acessíveis, ventiladas

#### QBF Pontos singulares

**QBF031** Ud Encontro de cobertura plana acessível, ventilada com sumidouro. Impermeabilização com lâminas de poliolefinas.
Encontro de cobertura plana acessível, ventilada, com pavimento fixo, tipo convencional com sumidouro de saída vertical, realizando um rebaixo no suporte à volta do sumidouro, no qual será assente a impermeabilização composta por: kit Dry Sumi56 100 V "REVESTECH", formado por lâmina impermeabilizante flexível tipo EVAC de 750x750 mm composta por uma folha dupla de poliolefina termoplástica com acetato de vinil etileno, com ambas as faces revestidas de fibras de poliéster não tecidas, de 0,52 mm de espessura e 335 g/m², segundo EN 13956 com união termoselada ao sumidouro sifonado de PVC de saída vertical de 40 mm de diâmetro, com grelha para encastrar de polipropileno de 100x100 mm, lâmina impermeabilizante fixada ao suporte em toda a sua superfície com adesivo à base de poliuretano, Seal Plus.
Inclui: Execução de rebaixe do suporte à volta do sumidouro. Limpeza e preparação da superfície. Colocação do sumidouro. Colocação da peça de reforço com cola. Colocação da grelha.
Critério de medição de projecto: Número de unidades previstas, segundo documentação gráfica de Projecto.
Critério de medição de obra: Medir-se-á o número de unidades realmente executadas segundo especificações de Projecto.

| Código | Un | Descrição | Rendimento | Preço | Importância |
|---|---|---|---|---|---|
| mt15rev170c | kg | Adesivo à base de poliuretano, Seal Plus "REVESTECH", cor castanho, para a vedação de juntas. (material) | 1 | 19.37 | 19.370 |
| mt15rev020aa | Ud | Kit Dry Sumi56 100 V "REVESTECH", formado por lâmina impermeabilizante flexível tipo EVAC de 750x750 mm composta por uma folha dupla de poliolefina termoplástica com acetato de vinil etileno, com ambas as faces revestidas de fibras de poliéster não tecidas, de 0,52 mm de espessura e 335 g/m², segundo EN 13956 com união termoselada ao sumidouro sifonado de PVC de saída vertical de 40 mm de diâmetro, com grelha para encastrar de polipropileno de 100x100 mm, para impermeabilização e escoamento de duche de coberturas. (material) | 1 | 66.6 | 66.600 |
| mo029 | h | Oficial de 1ª aplicador de lâminas impermeabilizantes. (mão de obra) | 0.306 | 22.68 | 6.940 |
| mo067 | h | Ajudante de aplicador de lâminas impermeabilizantes. (mão de obra) | 0.306 | 22.13 | 6.772 |
| mo008 | h | Oficial de 1ª canalizador. (mão de obra) | 0.514 | 23.31 | 11.981 |
| % | % | Custos directos complementares | 2 % | 111.663 | 2.233 |
|  |  | Custos directos |  |  | 113.896 |

Resíduos:
- colocação: mt15rev170c Adesivo à base de poliuretano, Seal Plus "REVESTECH", cor castanho, para a vedação de juntas; factor de resíduo 0.03
- colocação: mt15rev020aa; factor de resíduo 0.07

## Recursos

**mt15rev170c** kg Adesivo à base de poliuretano, Seal Plus "REVESTECH", cor castanho, para a vedação de juntas
Dados técnicos: Custo energético 144.209 MJ; Emissão de CO2 7.002 kg; Código LER 17 09 04; Massa do elemento 1 kg; Volume 0.000667 m3
Resíduos:
- embalagem: re150104 Embalagens de metal. (componente de resíduo); rendimento 0.003 kg; Código LER 15 01 04; Massa do elemento 1 kg; Volume 0.001667 m3

**mt15rev020aa** Ud Kit Dry Sumi56 100 V "REVESTECH"
Dados técnicos: Custo energético 18.407 MJ; Emissão de CO2 0.914 kg; Código LER 17 02 03; Massa do elemento 0.19 kg; Volume 0.000317 m3
