# Banda de ligação para a instalação de relva sintética

- Propriedade do ficheiro: CYPE Ingenieros S.A.
- Formato: FIEBDC-3/2016
- Programa: Gerador de preços para construção civil. CYPE Ingenieros, S.A.
- Data: 28/03/2024
- Moeda: EUR
- Custos indirectos: 3 %
- IVA: 23 %

## U Infra-estruturas no logradouro

### UD Recintos desportivos

#### UDB Pavimentos de relva sintética

**UDB030** m Banda de ligação para a instalação de relva sintética.
Banda de união para relva sintética em instalações desportivas, executada com membrana geotêxtil multicamada, impermeável e reforçada, Joint "REVESTECH", composta por poliolefinas termoplásticas, provida de fibra para a adesão numa face, de 0,45 mm de espessura, fornecida em rolos de 300 mm de largura e 100 m de comprimento, disposta sobre base elástica drenante.
Inclui: Colocação da membrana geotêxtil. Aplicação da cola. Limpeza final.
Critério de medição de projecto: Comprimento medido segundo documentação gráfica de Projecto.
Critério de medição de obra: Medir-se-á o comprimento realmente executado segundo especificações de Projecto.

| Código | Un | Descrição | Rendimento | Preço | Importância |
|---|---|---|---|---|---|
| mt15rev070g | m | Banda de união para relva sintética em instalações desportivas, executada com membrana geotêxtil multicamada, impermeável e reforçada, Joint "REVESTECH", composta por poliolefinas termoplásticas, provida de fibra para a adesão numa face, de 0,45 mm de espessura, fornecida em rolos de 300 mm de largura e 100 m de comprimento. (material) | 1.01 | 1.58 | 1.596 |
| mt47adc110a | kg | Cola especial de poliuretano bicomponente. (material) | 0.25 | 4.67 | 1.168 |
| mo041 | h | Oficial de 1ª construção de obra civil. (mão de obra) | 0.022 | 22.68 | 0.499 |
| mo087 | h | Ajudante de construção de obra civil. (mão de obra) | 0.022 | 22.13 | 0.487 |
| % | % | Custos directos complementares | 2 % | 3.750 | 0.075 |
|  |  | Custos directos |  |  | 3.825 |

Resíduos:
- colocação: mt15rev070g; factor de resíduo 0.011
- colocação: mt47adc110a Cola especial de poliuretano bicomponente; factor de resíduo 0.038685

## Recursos

**mt15rev070g** m Banda de união para relva sintética em instalações desportivas
Dados técnicos: Custo energético 10.560 MJ; Emissão de CO2 0.524 kg; Código LER 17 02 03; Massa do elemento 0.069 kg; Volume 0.000115 m3
Resíduos:
- embalagem: re170203 Plástico. (componente de resíduo); rendimento 0.04 kg; Código LER 17 02 03; Massa do elemento 1 kg; Volume 0.001667 m3

**mt47adc110a** kg Cola especial de poliuretano bicomponente
Dados técnicos: Custo energético 144.471 MJ; Emissão de CO2 7.014 kg; Código LER 17 09 04; Massa do elemento 1 kg; Volume 0.000667 m3
Resíduos:
- embalagem: re170203 Plástico; rendimento 0.003 kg
